# Vàlvula d'equilibrat

- Propietat de l'arxiu: CYPE INGENIEROS, S.A.
- Format: FIEBDC-3/2002
- Divisa: EUR
- Costos indirectes: 3.00 %
- IVA: 21.00 %

## I Instal·lacions

### IC Calefacció, refrigeració, climatització i A.C.S.

#### ICS Sistemes de conducció d'aigua

**ICS097** U Vàlvula d'equilibrat.
Vàlvula d'equilibrat, "EMMETI IBÉRICA", camp de regulació de 0,34 a 5,1 m³/h, amb cos de llautó i junts de EPDM, preses de pressió de tipus agulla pel connexionat d'un manòmetre de pressió diferencial, connexions roscades femella de 3/4" de diàmetre, PN=20 atm, temperatura de treball entre -20 i 120°C i pèrdua de càrrega mínima de 2 kPa.
Inclou: Replanteig. Col·locació. Connexionat. Comprovació del seu correcte funcionament.
Criteri d'amidament de projecte: Nombre d'unitats previstes, segons documentació gràfica de Projecte.
Criteri de mesura d'obra: Es mesurarà el nombre d'unitats realment executades segons especificacions de Projecte.

| Codi | Ut | Descripció | Rendiment | Preu | Import |
|---|---|---|---|---|---|
| mt38emm158a | U | Vàlvula d'equilibrat, "EMMETI IBÉRICA", camp de regulació de 0,34 a 5,1 m³/h, amb cos de llautó i junts de EPDM, preses de pressió de tipus agulla pel connexionat d'un manòmetre de pressió diferencial, connexions roscades femella de 3/4" de diàmetre, PN=20 atm, temperatura de treball entre -20 i 120°C i pèrdua de càrrega mínima de 2 kPa. (material) | 1.000 | 83.41 | 83.41 |
| mt38www012 | U | Material auxiliar per a instal·lacions de calefacció i A.C.S. (material) | 0.050 | 2.10 | 0.11 |
| mo004 | h | Oficial 1ª calefactor. (mà d'obra) | 0.518 | 29.34 | 15.20 |
| % | % | Costos directes complementaris | 2 % | 98.72 | 1.97 |
|  |  | Costos directes |  |  | 100.69 |
